# Dachdecker
Angebotsaufforderung (GAEB 90, DA83)
Währung: _

## Dachdecker
Datum: 30.07.25

### 01 Flachdach Hochhaus

**01.0001 Baustelleneinrichtung**
Einrichten und Räumen der Baustelle sowie Vorhalten der
 Baustelleneinrichtung für sämtliche in der Leistungsbe
schreibung aufgeführten Leistungen wie anteilmäßige Kos
ten für Materialtransport und Werkzeug-/Gerätevorhaltun
g.
Menge: 1,000 psch

**01.0002 Asbestzementplatten ababuen u. entsorgen**
Asbestzementplatten gemäß TRGS 519 Abschnitt 7.4 zur
temporären Faserbindung mit Restfaserbindemittel Prodisol Av 15, oder gleichwertig, oberseitig beschichten.

Befestigungsmittel der vorbehandelten Asbestzementplatten gemäß TRGS 519 Abschnitt 7.4 einzeln lösen und
die Platten unter größtmöglicher Vermeidung von Bruch
aufnehmen. Befestigungsmittel aufnehmen, in geeigneten
verschließbaren Behältnissen sammeln, kennzeichnen,
ablassen und zur Entsorgung bereitstellen. Rückseiten,
Überdeckungsbereiche sowie unvermeidbare Bruchstellen d
er Asbestzementplatten ebenfalls temporär mit Faserbind
emittel beschichten. Die vorbehandelten Platten an der
Demontagestelle auf Paletten stapeln. Gesamte Einheit i
n Folie staubdicht verpacken,  kennzeichnen und abfahre
n. Auf der Vordeckung verbliebener sichtbarer Staub mit
 Entstauber gemäß Technichen Richtlinien Abschnitt 7.3.
7 absaugen, Sauggut verpacken, kennzeichnen und entsorg
en. Verpacktes und gekennzeichnetes Asbestmaterial eine
m konzessionierten Transportunternehmen zur Entsorgung
übergeben
Menge: 4,000 m²

**01.0003 Wasserfangkasten 6-teilig**
Wasserfangkasten 6-teilig aus baueb und entsorgen.
Menge: 1,000 Stck

**01.0004 Vorh. Regenfallrohr aufnehmen**
Vorh. Regenfallrohr aufnehmen und herunterschaffen.
Menge: 11,500 m

**01.0005 Provisorische Regenfallrohre**
Drainagerohr als provisorisches Regenfallrohr liefern,
am Gerüst befestigen und mit dem Standrohr verbinden.
Nach Abschluß der Fassadenarbeiten wieder demontieren u
nd abfahren.
Menge: 25,000 m

**01.0006 Vorh. Dachrinne aufnehmen.**
Vorhandene Dachrinne einschl. Traufblech demontieren un
d entsorgen.
Menge: 25,200 m

**01.0007 Vorh. Dunstrohre/Sanitärlüfter abnehmen**
Vorhandene Dunstrohre/Sanitärlüfter abnehmen und
herunterschaffen.
Menge: 6,000 Stck

**01.0008 Vorh. Flachdach-Abschlußprofil abhenmen**
Vorh. Flachdach-Abschlußprofil abnehmen und
herunterschaffen.
Menge: 36,650 m

**01.0009 Vorhandene Mauerabdeckung abnehmen**
Vorhandene Mauerabdeckung abnehmen und herunterschaffen.
Menge: 25,100 m

**01.0010 Dachfläche reinigen, anfallenden Schutt**
Dachfläche reinigen, anfallenden Schutt beseitigen.
Menge: 135,110 m²

**01.0011 Voranstrich auf Altdachflächen**
Voranstrich auf Altdachflächen. Trockene und gereinigte  Dachfläche mit Bitumenvor- anstrich vorstreichen
(spritzen). Verbrauch ca. 350 g/m².
Menge: 135,110 m²

**01.0012 Holzbohle 50/200 mm, imprägn.**
Holzbohle, 50/200 mm, technisch getrocknet liefern und
fachgerecht am Dachrand einbauen.
Menge: 36,650 m

**01.0013 FLACHDACHABSCHLUSS-PROFIL, Höhe 130 mm**
Flachdachabschluss-Profil, Blendenhöhe 130 mm, alu-natu
r, liefern und nach Werksvorschrift anbringen.
Menge: 36,650 m

**01.0014 ZULAGE für AUSSENECKE zum FLACHDACH-**
ZULAGE für AUSSENECKE zum FLACHDACH-
Abschlußprofil.
Menge: 6,000 Stck

**01.0015 Anschlußbahn für Dachrandprofile**
Polymerbitumen-Anschlußstreifen am Randprofil einklemme
n und auf die Dachfläche aufschweißen.
Menge: 36,650 m

**01.0016 ICOPAL POLAR GRÜN**
Mogat Apollo O5T  Steingrau
Elastomerbitumen-Schweißbahn liefern und
nach Werksvorschrift aufschweißen.
Menge: 135,110 m²

**01.0017 Flachdach Strangentlüfter, NW 100/125**
Flachdach Strangentlüfter, NW110-90 liefern und einbauen.  Jedes Sanierungs-Dunstrohr wird mit einem lose
n HYPERLINK "https://www.polybit.de/Produkte/Dach-Entlu
eftung/Rollring-Entlueftung/"Rollring geliefert, der fü
r die Abdichtung sorgt. Hierfür wird das passende Sanie
rungs-Dunstrohr mit Rollring in das vorhandene Rohr ein
gesetzt und mehrere Male auf und ab bewegt, bis der Rol
lring die richtige Position hat. Anschließend wird das
Sanierungs-Dunstrohr mit geeigneten Befestigungsmitteln
 mechanisch mit dem Untergrund verbunden. Das werkseiti
g eingearbeitete Anschlussstück aus Polybit Bitumen-Sch
weißbahn (oder aus HYPERLINK "https://www.polybit.de/Pr
odukte/Anschluss-Materialien/"fast jedem anderen gewüns
chten Material) wird dann einfach mit der Oberlage der
Abdichtung verschweißt oder verklebt -? fertig!
Menge: 6,000 Stck

**01.0018 Durchdring. bis 200 mm - Profi-Dicht**
Dachdurchdringungen, bis 200 mm Durchmesser, mit Icopal
 Profi-Dicht einschl. Vlieseinlage eindichten.
Saugende Untergründe werden mit einem Primer vorbehande
lt. Edelstahl- und PVC-Untergründe werden angeraut und
mit Profi-Dicht-Reiniger gesäubert.
Menge: 6,000 Stck

**01.0019 Oberlicht als Dachausstieg 100/100**
Lichtkuppelelement als Dachausstieg RWA
mit dreischaliger Lichtkuppel aus hochwertigem Acrylgla
s, außen opal, innen klar/farblos, staubdicht mit elast
ischem Dichtungsband verbunden und unterseitiger lichts
tabilisierter Dichtung (Ut ca. 1,9 W/m²K). Aufsatzkranz
 15 cm hoch aus glasfaserverstärktem Polyester mit 20 m
m PU-Schaum als Wärmedämmung, innen glatt weiß, außen f
aserrauh und zusätzlich wetterfest versiegelt (Uup ca.
1,3 W/m²K). Umlaufend elastischer Einklebeflansch, ca.
15 cm breit. Zusätzlich ausgerüstet mit SpezialKunststo
ff-Lüfterrahmen als Hohlkasten-Profil aus weißem Hart-P
VC mit unterseitigen Dichtungslippen und Beschlägen aus
 Edelstahl sowie seitlicher(n) Gasdruckfeder
Menge: 1,000 St

**01.0020 Wandanschluß gemäß Flachdachrichtlinien**
Wandanschluß entsprechend Flachdachrichtlinien
herstellen:
Anschlußbereich vorstreichen und die Abdichtungslagen ü
ber einen PU-Keil hochführen. Die Anschlußbahnen sind a
bzusetzen und im Lagenrückversatz zu verlegen.
Menge: 12,500 m

**01.0021 Alu-Klemmschiene**
Alu-Klemmschiene als Verwahrung der an Abschlüssen
und Durchdringungen hochgeführten Dichtungsbahnen,
einschl. aller Ecken, Enden, Verbindungsstücken,
geschraubt und gedübelt.
Menge: 12,500 m

**01.0022 Attikagully**
Attika-Rohr aus Edelstahl, NW 110, liefern und in die b
auseitsvorhandene Öffnung einbauen und mit den Abdichtu
ngslagen anschließen.
Menge: 1,000 Stck

**01.0023 Kaminverkleidung**
Kaminverkleidung wie folgt herstellen:
Menge: 4,000 Stck

*Hinweis*
Wandanschluß entsprechend Flachdachrichtlinien
herstellen:
Anschlußbereich vorstreichen und die Abdichtungslagen ü
ber einen PU-Keil hochführen. Die Anschlußbahnen sind a
bzusetzen und im Lagenrückversatz zu verlegen.

*Hinweis*
Holzunterkonstruktion mit Dachlatten/Holzbohlen und Dac
hschalung/Baufurnierplatten herstellen einschl. einer V
ordeckung.

*Hinweis*
WANDFLÄCHEN mit FASSADENTAFELN
hochvergütet, farbbeschichtet,
2530 x 1280 x 6 mm, auf vorh. Lattung
liefern und fachgerecht bekleiden.
Die senkrechten Fugen sind mit 60 mm
breitem Fugenband zu hinterlegen und
die waagerechten mit einem Kunststoff-
h-Profil auszubilden.

*Hinweis*
Zink-Kaminabdeckung herstellen und auf mitzuliefernder
Baufurnierplatte/Faserzementplatte befestigen einschl.
Ausbildung der Züge.

### 02 Klempnerarbeiten

**02.0001 Rinne aus Titanzink, halbrund, 6-teilig**
Rinne aus Titanzink, halbrund, 6-teilig, Zuschnitt 0,33
 m,
einschl. verz. Rinnenhalter liefern und fachgerecht gem
.
DIN 18339 verlegen.
Menge: 25,200 m

**02.0002 Traufblech Titanzink, Zuschnitt bis 20 c**
Traufblech Titanzink, Zuschnitt bis 20 cm, liefern und
verlegen.
Menge: 25,200 m

**02.0003 Rinnenboden Titanzink halbrund 6-teilig**
Rinnenboden Titanzink, halbrund, 6-teilig, liefern und
einbauen, als Zulage.
Menge: 6,000 Stck

**02.0004 Rinnen-Einhangstutzen, rund, 100**
Rinnen-Einhangstutzen, rund, 100, liefern und einbauen,

als Zulage.
Menge: 4,000 Stck

**02.0005 Wasserfangkasten 6-teilig**
Wasserfangkasten 6-teilig liefern und einbauen,
als Zulage.
Menge: 1,000 Stck

**02.0006 Rohrbogen Titanzink, 60°, 100**
Rohrbogen Titanzink, 60°, 100, liefern und einbauen,
als Zulage.
Menge: 8,000 Stck

**02.0007 Rinnenwinkel Titanzink halbrund 6-teilig**
Rinnenwinkel aus Titanzink halbrund 6-teilig, liefern u
nd
einbauen als Zulage.
Menge: 2,000 Stck

**02.0008 Regenfallrohr Titanzink, 100 mm**
Regenfallrohr Titanzink, 100 mm, einschl. Rohrschellen
liefern und einbauen.
Menge: 25,000 m

**02.0009 Sockelknie, Titanzink, 100 mm**
Sockelknie, Titanzink, 100 mm, liefern und einbauen,
als Zulage.
Menge: 1,000 Stck

**02.0010 Standrohr feuerverz. D=100, 1 m lang, mÖ**
Standrohr, feuerverzinkt, D=100, 1 m lang, mit Öffnung,

einschl. Rohrschellen liefern und einbauen.
Das Heranführen der Grundleitung an das Standrohr
erfolgt bauseits (falls notwendig).
Menge: 2,000 Stck

**02.0011 Schutzanstrich für Zinkrinne**
Schutzanstrich für Zinkrinne liefern  und fachgerecht
verarbeiten.
Menge: 25,600 m

**02.0012 Mauerabdeckung aus Titanzink bis 60 cm**
Mauerabdeckung aus Titanzink, Zuschnitt bis 60 cm,
bis 5 Abk.,auf einer BF Platte liefern und fachgerecht
einbauen, einschl.
Befestigung.
Menge: 25,100 m

### 03 Flachdach Kita

**03.0001 Baustelleneinrichtung**
Einrichten und Räumen der Baustelle sowie Vorhalten der
 Baustelleneinrichtung für sämtliche in der Leistungsbe
schreibung aufgeführten Leistungen wie anteilmäßige Kos
ten für Materialtransport und Werkzeug-/Gerätevorhaltun
g.
Menge: 1,000 psch

**03.0002 Vorh. Flachdach-Abschlußprofil abhenmen**
Vorh. Flachdach-Abschlußprofil abnehmen und
herunterschaffen.
Menge: 27,000 m

**03.0003 Vorh. Dunstrohre/Sanitärlüfter abnehmen**
Vorhandene Dunstrohre/Sanitärlüfter abnehmen und
herunterschaffen.
Menge: 5,000 Stck

**03.0004 Vorh. Dachrinne aufnehmen.**
Vorhandene Dachrinne einschl. Traufblech demontieren un
d entsorgen.
Menge: 54,000 m

**03.0005 Vorh. Regenfallrohr aufnehmen**
Vorh. Regenfallrohr aufnehmen und herunterschaffen.
Menge: 15,000 m

**03.0006 Provisorische Regenfallrohre**
Drainagerohr als provisorisches Regenfallrohr liefern,
am Gerüst befestigen und mit dem Standrohr verbinden.
Nach Abschluß der Fassadenarbeiten wieder demontieren u
nd abfahren.
Menge: 15,000 m

**03.0007 Verlängerung im Flachdachbereich seitlic**
Dachränder im Bereich der Flachdächer um ca. 45 cm verl
ängern
Menge: 27,000 m

**03.0008 Traufe nach vorn verlängern**
Vorhandene Dachrinnen im Bereich der Flachdächer demont
ieren, einschl. Traufblech und Rinnenhalter. Traufberei
ch verlängern. Vorhandene Dachrinne, einschl. der Halte
r montieren und mit neuen Traufenblechen anschließen. S
tirnfläche mit Resoplan abdecken. Dachfläche mit zwei L
agen Polymerbitumen-Schweißbahn abdichten.
Menge: 54,000 m

**03.0009 Rockwoll**
Wärmedämmung

Dachdämmplatte Hardrock 038

Wärmedämmung aus 100 mm dicken, druckbelastbaren
Steinwolle-Dachdämmplatten mit integrierter
Zweischichtcharakteristik und hoch verdichteter, Last
verteilender Oberlage unter der Dachabdichtung. Die
harte Oberseite ist durch einen Schriftzug
gekennzeichnet und muss oben liegen.

Fabrikat: Rockwool Dachdämmplatte Hardrock 038
nach RAL-Gütezeichen Nr. 388 o. glw.
Menge: 734,400 m²

**03.0010 BAUDER TEC KSA, ERSTE LAGE,**
BAUDER TEC KSA, ERSTE LAGE,
kaltselbstklebend, liefern und nach Werksvorschrift ver
legen.
Menge: 734,400 m²

**03.0011 BAUDER SCHWARTE PYE PV 200 S5 SCHIEFER.**
Mogat Apollo O5T PYE KTP 300 S5 Schwarz beschiefert.
Elastomerbitumenbahn, liefern und nach Werks- vorschrif
t vollflächig aufschweißen.
Menge: 734,400 m²

**03.0012 Holzbohle 40/200 mm, technische getrockn**
Holzbohle, 40/200 mm, technisch getrocknet, trapezförmi
g geschnitten, liefern und fachgerecht am Dachrand einb
auen.
Menge: 27,000 m

**03.0013 FLACHDACHABSCHLUSS-PROFIL, Höhe 130 mm**
Flachdachabschluss-Profil, Blendenhöhe 130 mm, alu-natu
r, liefern und nach Werksvorschrift anbringen.
Menge: 27,000 m

**03.0014 Anschlußbahn für Dachrandprofile**
Polymerbitumen-Anschlußstreifen am Randprofil einklemme
n und auf die Dachfläche aufschweißen.
Menge: 27,000 m

### 04 Klempnerarbeiten

**04.0001 Rinne aus Titanzink, halbrund, 6-teilig**
Rinne aus Titanzink, halbrund, 6-teilig, Zuschnitt 0,33
 m,
einschl. verz. Rinnenhalter liefern und fachgerecht gem
.
DIN 18339 verlegen.
Menge: 54,000 m

**04.0002 Traufblech Titanzink, Zuschnitt bis 20 c**
Traufblech Titanzink, Zuschnitt bis 20 cm, liefern und
verlegen.
Menge: 54,000 m

**04.0003 Rinnenboden Titanzink halbrund 6-teilig**
Rinnenboden Titanzink, halbrund, 6-teilig, liefern und
einbauen, als Zulage.
Menge: 4,000 Stck

**04.0004 Rinnen-Dila, halbrund, 6-teilig**
Rinnen-Dila, halbrund, 6-teilig, liefern und einbauen
als Zulage.
Menge: 6,000 Stck

**04.0005 Rinnen-Einhangstutzen, rund, 100**
Rinnen-Einhangstutzen, rund, 100, liefern und einbauen,

als Zulage.
Menge: 4,000 Stck

**04.0006 Regenfallrohr Titanzink, 100 mm**
Regenfallrohr Titanzink, 100 mm, einschl. Rohrschellen
liefern und einbauen.
Menge: 12,000 m

**04.0007 Rohrbogen Titanzink, 60°, 100**
Rohrbogen Titanzink, 60°, 100, liefern und einbauen,
als Zulage.
Menge: 24,000 Stck

**04.0008 Standrohr feuerverz. D=100, 1 m lang, mÖ**
Standrohr, feuerverzinkt, D=100, 1 m lang, mit Öffnung,

einschl. Rohrschellen liefern und einbauen.
Das Heranführen der Grundleitung an das Standrohr
erfolgt bauseits (falls notwendig).
Menge: 4,000 Stck

USt %: 19,00
